# Betriebsdienst AS Kempten
Angebotsaufforderung (GAEB DA XML 3.2, DA83)
Projekt: X-B-AS-KE
Währung: EUR
Auftraggeber: Autobahn GmbH des Bundes, Niederlassung Bayern Süd, Außenstelle Kempten, AdB-NL BY-S,ASt.Kempten,Rottachstr. 11,87439 Kempten, Memminger Straße 143 B, 87439 Kempten, Telefon 0831 540 298-714
Erstellt mit: GXML Toolbox V3.3 R20230829, iTWO_64 V25.0.650, 31.03.2026

## B-AS-KE-2604 PWC-Reinigung Anlagen AM Wangen / AM Sulzberg 2026-2028
Datum: 31.03.2026

### Abschnitt 01 Los 1 Reinigung PWC-Anlagen Wangen

*Hinweis*
1. Die Vorbemerkungen zu den einzelnen Leistungsbereichen und die Ausführungsbeschreibung sind Vertragsbestandteil.
2. Nebenleistungen sind Leistungen, die auch ohne Erwähnung im Vertrag zur vertraglichen Leistung gehören.
Nebenleistungen sind daher insbesondere:
2.1. Messungen/Besichtigungen für das Ausführen und Abrechnen der Arbeiten.
2.2. Schutz- und Sicherheitsmaßnahmen nach den Unfallverhütungsvorschriften und den behördlichen Bestimmungen.
2.3. Vorhalten der Hochdruckreiniger, Kleingeräte und Hilfsmittel.
2.4. An- und Abfahrt des Personals

pro Reinigung von einer WC-Anlage wird mit 1 Stück gerechnet, die Vertragslaufzeit beträgt 2 Jahre.
(470 Tage x 3-WC-Anlagen x 2-mal täglich)
(261 Tage x 3-WC-Anlagen x 3-mal täglich)
Option auf Verlängerung der Vertragslaufzeit bis 30.06.2029 siehe Besondere Vertragsbedingungen

#### Unterabschnitt 01.01 Unterhaltsreinigung an 3 WC-Anlagen

**01.01.0010 Tägliche Reinigung Nebenreisezeit**
Die WC-Anlagen Humbrechts, Ettensweiler und Winterberg inkl. der Außenanlagen täglich 2x gemäß der Ausführungsbeschreibung reinigen und desinfizieren.
Reinigung von Montag bis Sonntag, einschließlich Feiertage,
von 05:00 Uhr bis 09:00 Uhr und
von 15:00 Uhr bis 19:00 Uhr.
Die Mindesreinigungszeit pro WC-Anlage beträgt 1 Stunde.
Die Nutzungsdauer zwischen den Reinigungsintervallen muss mindestens 6 Stunden betragen.
(St= 1 Reinigung von einer WC-Anlage)
Menge: 2820,000 St

**01.01.0020 Tägliche Reinigung Hauptreisezeit**
Hauptreisezeiten gehen von:
01.07.2026 bis 15.09.2026
18.12.2026 bis 10.01.2027
01.06.2027 bis 14.09.2027
18.12.2027 bis 10.01.2028
01.06.2028 bis 30.06.2028
Die WC-Anlagen Humbrechts, Ettensweiler und Winterberg inkl. der Außenanlagen täglich 3x gemäß der Ausführungsbeschreibung reinigen und desinfizieren.
Reinigung von Montag bis Sonntag, einschließlich Feiertage,
von 04:00 Uhr bis 08:00 Uhr,
von 11:00 Uhr bis 15:00 Uhr und
von 18:00 Uhr bis 22:00 Uhr.
Die Mindesreinigungszeit pro WC-Anlage beträgt 1 Stunde.
Die Nutzungsdauer zwischen den Reinigungsintervallen muss mindestens 6 Stunden betragen.
(St= 1 Reinigung von einer WC-Anlage)
Menge: 2349,000 St

**01.01.0030 Zusätzliche Reinigung an Werktagen**
Zusätzliche dritte / vierte Reinigung der WC-Anlagen Humbrechts, Ettensweiler und Winterberg an Werktagen von Montag bis einschließlich Samstag nach Anordnung der Autobahnmeisterei Wangen.
(St= eine Reinigung von einer WC-Anlage)
Menge: 60,000 St

**01.01.0040 Zusätzliche Reinigung an Feiertagen**
Zusätzliche dritte/vierte Reinigung der WC-Anlagen Humbrechts, Ettensweiler und Winterberg an Sonn- und Feiertagen nach Anordnung der Autobahnmeisterei Wangen.
(St= eine Reingung von einer WC-Anlage)
Menge: 60,000 St

**01.01.0050 Monatliche Reinigung der Siphons**
Abbau und Reinigung der Siphons unter den Urinalen und Waschbecken einschließlich der Leitungen (z.B. mit der Rohrreinigungsspirale bzw. Hochdruck).
Siphons wieder fachgerecht anbauen.

Die Reinigung erfolgt jeweils am 1. Montag im Monat und bezieht sich auf alle Siphons einer PWC-Anlage.

(Pro Reinigung aller Sipohns einer PWC-Anlage wird mit 1 Stück gerechnet.)
Menge: 72,000 St

**01.01.0060 Grundreinigung**
Grundreinigung und Edelstahlpflege der WC-Anlagen (Humbrechts, Ettensweiler und Winterberg) gemäß Ausführungsbeschreibung druchführen.
- Pflege der Edelstahlteile mit speziel dafür vorgesehenen Reinigungsmitteln.
- Komplettreingung Innen- und Außenbereich.
- Im Zeitraum Montag bis Donnerstag von 08:00 Uhr bis
15:00 Uhr, Freitag von 08:00 Uhr bis 11:00 Uhr im Beisein eines Vertreters des AG. Rechtzeitge Absprache
und Vorlage eines Ablaufplanes der Grundreinigungen bei
der Autobahnmeisterei Wangen.
- viermal pro Jahr. (jeweils zum Quartalsende)
- nach Anordnung der Autobahnmeisterei Wangen.
(3 WC-Anlagen x 4 Grundreinigungen pro Jahr)
Menge: 24,000 St

**01.01.0070 Regieleistung**
Regieleistung für nicht vorhergesehene Arbeiten z.B. Störungsbehebung. inkl. Dokumentation
Menge: 40,000 h

### Abschnitt 02 Los 2 Reinigung PWC-Anlagen AM Sulzberg

*Hinweis*
1. Die Vorbemerkungen zu den einzelnen Leistungsbereichen und die Ausführungsbeschreibung sind Vertragsbestandteil.
2. Nebenleistungen sind Leistungen, die auch ohne Erwähnung im Vertrag zur vertraglichen Leistung gehören.
Nebenleistungen sind daher insbesondere:
2.1. Messungen/Besichtigungen für das Ausführen und Abrechnen der Arbeiten.
2.2. Schutz- und Sicherheitsmaßnahmen nach den Unfallverhütungsvorschriften und den behördlichen Bestimmungen.
2.3. Vorhalten der Hochdruckreiniger, Kleingeräte und Hilfsmittel.
2.4. An- und Abfahrt des Personals

pro Reinigung von einer WC-Anlage wird mit 1 Stück gerechnet, die Vertragslaufzeit beträgt 2 Jahre,
(470 Tage x 2-WC-Anlagen x 2-mal täglich Nebenreisezeit)
(261 Tage x 2-WC-Anlagen x 3-mal täglich Hauptreisezeit)
Option auf Verlängerung der Vertragslaufzeit bis 30.06.2029 siehe Besondere Vertragsbedingungen

#### Unterabschnitt 02.01 Unterhaltsreinigung an 2 WC-Anlagen

**02.01.0010 Tägliche Reinigung Nebenreisezeit**
Die WC-Anlagen Rottachtal Ost und West inkl. der Außenanlagen täglich 2x gemäß der Ausführungsbeschreibung reinigen und desinfizieren.
Reinigung von Montag bis Sonntag, einschließlich Feiertage,
von 05:00 Uhr bis 09:00 Uhr und
von 15:00 Uhr bis 19:00 Uhr.
Die Mindesreinigungszeit pro WC-Anlage beträgt 1 Stunde.
Die Nutzungsdauer zwischen den Reinigungsintervallen muss mindestens 6 Stunden betragen.
(St= 1 Reinigung von einer WC-Anlage)
Menge: 1880,000 St

**02.01.0020 Tägliche Reinigung Hauptreisezeit**
Hauptreisezeiten gehen von:
01.07.2026 bis 15.09.2026
18.12.2026 bis 10.01.2027
01.06.2027 bis 14.09.2027
18.12.2027 bis 10.01.2028
01.06.2028 bis 30.06.2028
Die WC-Anlagen Rottachtal Ost und West inkl. der Außenanlagen täglich 3x gemäß der Ausführungsbeschreibung reinigen und desinfizieren.
Reinigung von Montag bis Sonntag, einschließlich Feiertage,
von 04:00 Uhr bis 08:00 Uhr,
von 11:00 Uhr bis 15:00 Uhr und
von 18:00 Uhr bis 22:00 Uhr.
Die Mindesreinigungszeit pro WC-Anlage beträgt 1 Stunde.
Die Nutzungsdauer zwischen den Reinigungsintervallen muss mindestens 6 Stunden betragen.
(St= 1 Reinigung von einer WC-Anlage)
Menge: 1566,000 St

**02.01.0030 Zusätzliche Reinigung an Werktagen**
Zusätzliche dritte / vierte Reinigung der WC-Anlagen Rottachtal Ost und West an Werktagen von Montag bis einschließlich Samstag nach Anordnung der Autobahnmeisterei Sulzberg.
(St= eine Reinigung von einer WC-Anlage)
Menge: 32,000 St

**02.01.0040 Zusätzliche Reinigung an Feiertagen**
Zusätzliche dritte/vierte Reinigung der WC-Anlagen Rottachtal Ost und West an Sonn- und Feiertagen nach Anordnung der Autobahnmeisterei Sulzberg.
(St= eine Reingung von einer WC-Anlage)
Menge: 32,000 St

**02.01.0050 Grundreinigung**
rundreinigung und Edelstahlpflege der WC-Anlagen (Rottachtal Ost und West) gemäß Ausführungsbeschreibung druchführen.
- Pflege der Edelstahlteile mit speziel dafür vorgesehenen Reinigungsmitteln.
- Komplettreingung Innen- und Außenbereich.
- Im Zeitraum Montag bis Donnerstag von 08:00 Uhr bis
15:00 Uhr, Freitag von 08:00 Uhr bis 11:00 Uhr im Beisein eines Vertreters des AG. Rechtzeitge Absprache
und Vorlage eines Ablaufplanes der Grundreinigungen bei
der Autobahnmeisterei Sulzberg.
- viermal pro Jahr. (jeweils zum Quartalsende)
- nach Anordnung der Autobahnmeisterei Sulzberg.
(2 WC-Anlagen x 4 Grundreinigungen pro Jahr)
Menge: 16,000 St

**02.01.0060 Regieleistung**
Regieleistung für nicht vorhergesehene Arbeiten z.B. Störungsbehebung. inkl. Dokumentation
Menge: 40,000 h
